# MUSTER - Projektnummer Projektbezeichnung - ohne PV
Leistungsbeschreibung (GAEB DA XML 3.2, DA81)
Projekt: TXXXXXX
Währung: EUR
Nebenangebote zugelassen: ja
Auftraggeber: Landeshauptstadt Stuttgart, Tiefbauamt, Hohe Str. 25, 70176 Stuttgart
Erstellt mit: GXML Toolbox V3.2 R20170508, iTWO_64 V7.0.542, 09.07.2020

## TXXXXXX Projektnummer Projektbezeichnung
Datum: 09.07.2020

### Bereich 0 INFORMATION - BITTE BEACHTEN

#### Abschnitt 0.1 Vorgaben zum Leistungsverzeichnis - INFO

*Hinweis: Aufbau des Leistungsverzeichnisses*
Das Leistungsverzeichnis hat 3 Hierarchieebenen

1. Hierarchieebene = Titel = max. 2-stellig  (1-99)

2. Hierarchieebne = Untertitel = max. 2-stellig (1-99)

3. Hierarchieebene = Position = max. 4-stellig  (10-9990)

*Hinweis: Bitte vorgegebene Nummerierung der Titel und Untertitel beibehalten*
Nicht benötigte Titel /Untertitel dürfen gelöschet werden.

*Hinweis: Bitte die Positionsnummerierung in 10-er Schritten fortlaufend*
Jede Positionsnummer existiert nur einmal im gesamten LV.
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
*Hinweis: Bitte keine Bilder einfügen und keine Textformatierungen im LV vornehmen*
Solche LVs werden vom DLZ zurückgewiesen!!

*Hinweis: Bitte LV-Export für e-Vergabe im Format GAEB XML 3.2*
Beim den Exporteinstellungen darf K E I N Häckchen bei Bietertextergänzungen gesetzt sein!

*Hinweis: Zuordnungsvorgabe Titel LV und TLK-Nr. Leistungsbuch*
Titel im LV  Bezugsquelle Leistungskatalog,
  TLK-Nummer (OZ)

Objekt- und Tragwerksplanung dürfen nur in Ausnahmefällen
ausgeschrieben werden.

1 Planung  0.1.1.0.0.00  Vermessungstechnische
  Leistungen

0.1.2.0.0.00  Beweissicherung
0.1.3.0.0.00  Ausführungsunterlagen
0.1.4.0.0.00  Besondere Leistungen
0.1.6.0.0.00  Überwachungen
2 Allgemeine Leistungen
0.2.1.1.0.00  Baustelleneinrichtung
0.2.1.2.0.00  Vorhaltung
0.2.1.4.0.00  Baustelleneinrichtung für
  Gewerke
3 Allgemeine Arbeiten
0.2.2.1.0.00  Baustellensicherung
0.2.2.2.0.00  Vorüberg.Verkehrssich.maßnahme
0.2.2.3.0.00  Baubüro für AG
0.2.2.4.0.00  Schutzzelte
0.7.1.0.0.00  Abbruch
0.7.2.0.0.00  Abbau und Entsorgung
0.7.3.0.0.00  Abbau zur Wiederverwendung
0.7.4.0.0.00  Baufeldfreimachung
4 Baugrunderkundung
0.4.0.0.0.00  Erkundung des Baugrundes und
  Grundwassers
6 Gerüstarbeiten
0.6.0.0.0.00  Gerüstarbeiten
8 Behelfsbrücken
0.8.0.0.0.00  Behelfsbrücken
11 Landschaftsgärtnerische Arbeiten
1.1.0.0.0.00  Garten- u. Landschaftsbau,Oberbau
1.7.0.0.0.00  Pflanz-, Rasen- und Pflegearbeiten
1.8.0.0.0.00  Bauwerksbegrünung
12 Aushub und Auffüllungen
1.2.0.0.0.00  Aushub
1.4.0.0.0.00  Untergrund- und Unterbau
  verbesserung, Planum
1.6.0.0.0.00  Auffüllungen
13 Entsorgung
1.2.9.0.0.00  Bodenbewegung
14 Baugrubenverbau
1.3.1.0.0.00  Verbau nach Wahl des AN
1.3.3.0.0.00  Böschungen
1.3.4.0.0.00  Verbauträgerwände
1.3.6.0.0.00  Queraussteifung
1.3.7.0.0.00  Rückverhängungen
21 Wasserhaltung
2.1.0.0.0.00  Wasserhaltung, Drainagen und Brunnenbau
22 Entwässerung offene Bauweise
2.2.0.0.0.00  Entwässerungsleitungen in
  offener Bauweise
2.3.0.0.0.00  Entwässerungsrinnen
2.4.0.0.0.00  Schächte
25 Entwässerung geschlossene Bauweise
2.5.0.0.0.00  Entwässerungsleitungen in
  geschlossener Bauweise
2.9.0.0.0.00  Warnanlagen und Geräte
26 Kanalsanierung
2.6.0.0.0.00  Sanierung in geschlossener
  Bauweise
31 Verkehrswegebau
3.1.0.0.0.00  Vorarbeiten
3.2.0.0.0.00  Tragschichten
3.3.0.0.0.00  Deckschichten
3.4.0.0.0.00  Binderschichten
35 Sport - und Spielplätze
3.5.0.0.0.00  Oberbauschichten für Sport
  und Spielplätze
36 Kontrollprüfungen
3.6.0.0.0.00  Kontrollprüfungen
37 Einfassungen, Pflasterdecken, Plattenbeläge
3.7.0.0.0.00  Einfassungen, Pflasterdecken,
  Plattenbeläge
38 Verkehrseinrichtungen
3.8.0.0.0.00  Verkehrseinrichtungen und
  Markierungen
39 Ausstattungen
3.9.0.0.0.00  Ausstattung
41 Gründungen
4.1.0.0.0.00  Gründungen
42 Beton / Schalung
4.2.0.0.0.00  Beton, Stahl- und Spannbeton
43 Mauerwerk
4.3.0.0.0.00  Mauerwerk
44 Einbauteile
4.4.0.0.0.00  Einbauteile
45 Schutzmaßnahmen
4.5.0.0.0.00  Schutzmaßnahmen
46 Betoninstandsetzung
4.6.0.0.0.00  Betoninstandsetzung
47 Stahl-, und Metallbau
4.7.0.0.0.00  Stahl- und Metallbau
50 Ausbau
5.1.0.0.0.00  Estriche und Bodenbeläge
5.2.0.0.0.00  Putze und Stuckarbeiten
5.3.0.0.0.00  Brandschutz

Teil 60 bis Teil 69 sind frei für Bezeichnungen:
  Maschinenbau, (Sondertexte) etc.
  z.B.60  Aggregate
61  Rohrleitungen und Armaturen
62  Demontagearbeiten etc.
68  Inbetriebnahme
69  Wartungsarbeiten
70 Lichtsignalarbeiten
7.1.0.0.0.00  Allgemeine Leistungen
7.2.0.0.0.00  Bestandteile
7.3.0.0.0.00  Tiefbau
7.4.0.0.0.00  Kabelverlegung
7.5.0.0.0.00  Abschließende Leistungen

Teil 71 bis Teil 79 sind frei für weitere elektrotechnische Bezeichnungen: EMSR-Ausrüstung, Prozessleitsystem (PLS) und Automatisierung, (Sondertexte) etc.

81 Arbeiten für Netze BW/ N
82 Arbeiten für Netze BW/ R
83 Arbeiten für Telekom

Stundenlohnarbeiten nur in genau begründeten Fällen!

91 Stundenlohn
0.9.1.0.0.00  Arbeitskräfte
92 Gerätekosten
0.9.2.0.0.00  Geräte
93 Stoffkosten
0.9.3.0.0.00  Stoffe
95 Lohnerhöhungen
0.9.9.0.0.00  Gleitklauseln
98 Ergänzende Leistungen
0.9.8.0.0.00  aus Jahresbau
99 Nachträge

#### Abschnitt 0.2 Beispiel Ausführungsbeschreibung - INFO

**0.2.10 Betonplatten in Sand 300-400 ausbauen <=4m²**
Katalog-Nr. 12-17/LBTIEF-1/1.2.1.5.1.10
Erdarbeiten
Aushub
Verkehrsflächen
Plattenbeläge
Beton, Seitenlänge 300 bis 400 mm
Sand, Flächen <= 4 m²
Menge: 0,000 m²
Voraussichtliche Abrechnungsmenge: 0,000

**Ausführungsbeschreibung 1 zu TLK-Nr. 1.2.1.5.1.10**
*Hinweis*
jedoch Seitenlänge 200-400

#### Abschnitt 0.3 Hinweis für Kalkulator - ggf. ERGÄNZEN/ LÖSCHEN

*Hinweis: Hinweise zur Kalkulation*
zu Teil 2 - Allgemeine Leistungen:

- Die Baustelleneinrichtung/Vorhaltung ist nur bei Baumaßnahmen mit einer Auftragssumme > 2 Mio. € gesondert auszuweisen. Bei AS < 2 Mio. € ist diese auf die Einheitspreise umzulegen.
- Im Titel Baustelleneinrichutng Gewerke sind nur geräteintensive Arbeiten, z. B. Vortrieb, Brückenbau auszuweisen.

### Bereich 1 Teil 1 - Planung

#### Abschnitt 1.1 Vermessungstechnische Leistungen

#### Abschnitt 1.2 Beweissicherung

#### Abschnitt 1.3 Ausführungsunterlagen

#### Abschnitt 1.4 Überwachung

#### Abschnitt 1.5 ggf. weitere Untergliederung

### Bereich 2 Teil 2 - Allgemeine Leistungen

#### Abschnitt 2.1 Baustelleneinrichtung (bei S- und K-Maßnahmen AS > 2 Mio €)

#### Abschnitt 2.2 Vorhaltung (bei S- und K-Maßnahmen AS > 2 Mio €)

#### Abschnitt 2.3 Baustelleneinrichtung Gewerke (nur geräteintensive Arbeiten, z.B Vortrieb,Brückenbau)

### Bereich 3 Teil 3 - Allgemeine Arbeiten

#### Abschnitt 3.1 Baustellensicherung

#### Abschnitt 3.2 Vorübergehende Verkehrssicherungsmaßnahmen

#### Abschnitt 3.3 Baubüro für AG

#### Abschnitt 3.4 Schutzzelte

#### Abschnitt 3.5 Maßnahmen gegen Emissionen

#### Abschnitt 3.6 Winterbau- und Schutzmaßnahmen

#### Abschnitt 3.7 Bauschild

#### Abschnitt 3.8 Abbruch, Abbau und Entsorgung

#### Abschnitt 3.9 Abbau zur Wiederverwendung

#### Abschnitt 3.10 Baufeldfreimachung

### Bereich 4 Teil 4 - Baugrunderkundung

### Bereich 6 Teil 6 - Gerüstarbeiten

### Bereich 8 Teil 8 - Behelfsbrücken

### Bereich 11 Teil 11 - Landschaftsgärtnerische Arbeiten

#### Abschnitt 11.1 Garten- u. Landschaftsbau, Oberbau

#### Abschnitt 11.2 Pflanz-, Rasen- und Pflegearbeiten

#### Abschnitt 11.3 Bauwerksbegrünung

### Bereich 12 Teil 12 - Aushub und Auffüllungen

#### Abschnitt 12.1 Aushub

#### Abschnitt 12.2 Untergrund- und Unterbauverbesserung, Planum

#### Abschnitt 12.3 Auffüllungen

### Bereich 13 Teil 13 - Entsorgung

#### Abschnitt 13.1 Bodenbewegung

### Bereich 14 Teil 14 - Baugrubenverbau

#### Abschnitt 14.1 Verbau

#### Abschnitt 14.2 Böschungen

#### Abschnitt 14.3 Verbauträgerwände

#### Abschnitt 14.4 Queraussteifung

#### Abschnitt 14.5 Rückverhängungen

### Bereich 21 Teil 21 - Wasserhaltung

#### Abschnitt 21.1 Wasserhaltung, Drainagen und Brunnenbau

### Bereich 22 Teil 22 - Entwässerung offener Bauweise

#### Abschnitt 22.1 Entwässerungsleitungen in offener Bauweise

#### Abschnitt 22.2 Entwässerungsrinnen

#### Abschnitt 22.3 Schächte

### Bereich 25 Teil 25 - Entwässerung geschlossene Bauweise

#### Abschnitt 25.1 Entwässerungsleitungen in geschlossener Bauweise

#### Abschnitt 25.2 Warnanlagen und Geräte

### Bereich 26 Teil 26 - Kanalsanierung

#### Abschnitt 26.1 Sanierung in geschlossener Bauweise

### Bereich 31 Teil 31 - Verkehrswegebau

#### Abschnitt 31.1 Vorarbeiten

#### Abschnitt 31.2 Tragschichten

#### Abschnitt 31.3 Deckschichten

#### Abschnitt 31.4 Binderschichten

### Bereich 35 Teil 35 - Sport- und Spielplätze

### Bereich 36 Teil 36 - Kontrollprüfungen

### Bereich 37 Teil 37 - Einfassungen, Pflasterdecken, Plattenbeläge

### Bereich 38 Teil 38 - Verkehrseinrichtungen

#### Abschnitt 38.1 Verkehrseinrichtungen

#### Abschnitt 38.2 Markeirungen

### Bereich 39 Teil 39 - Ausstattungen

### Bereich 41 Teil 41 - Gründungen

### Bereich 42 Teil 42 - Beton / Schalung

### Bereich 43 Teil 43 - Mauerwerk

### Bereich 44 Teil 44 - Einbauteile

### Bereich 45 Teil 45 - Schutzmaßnahmen

### Bereich 46 Teil 46 - Betoninstandsetzung

### Bereich 47 Teil 47 - Stahl- und Metallbau

### Bereich 50 Teil 50 - Ausbau

#### Abschnitt 50.1 Estriche und Bodenbeläge

#### Abschnitt 50.2 Putze und Stuckarbeiten

#### Abschnitt 50.3 Brandschutz

### Bereich 60 Frei für Maschinenbau

### Bereich 61 Frei für Maschinenbau

### Bereich 62 Frei für Maschinenbau

### Bereich 63 Frei für Maschinenbau

### Bereich 64 Frei für Maschinenbau

### Bereich 65 Frei für Maschinenbau

### Bereich 66 Frei für Maschinenbau

### Bereich 67 Frei für Maschinenbau

### Bereich 68 Frei für Maschinenbau

### Bereich 69 Frei für Maschinenbau

### Bereich 70 Teil 70 Lichtsignalanlagen

#### Abschnitt 70.1 Allgemeine Leistungen

#### Abschnitt 70.2 Bestandteile

#### Abschnitt 70.3 Tiefbau

#### Abschnitt 70.4 Kabelversorgung

#### Abschnitt 70.5 Abschließende Leistungen

### Bereich 71 Teil 71 z.B. VE 447 EMSR-Technik I - Vorbereitende Arbeiten

### Bereich 72 Teil 72 frei für elektrische Bezeichnungen

### Bereich 73 Teil 73 frei für elektrische Bezeichnungen

### Bereich 74 Teil 74 frei für elektrische Bezeichnungen

### Bereich 75 Teil 75 frei für elektrische Bezeichnungen

### Bereich 76 Teil 76 frei für elektrische Bezeichnungen

### Bereich 77 Teil 77 frei für elektrische Bezeichnungen

### Bereich 78 Teil 78 frei für elektrische Bezeichnungen

### Bereich 79 Teil 79 frei für elektrische Bezeichnungen

### Bereich 81 Teil 81 - Arbeiten für Netze BW - Beleuchtung

### Bereich 82 Teil 82 - Arbeiten für Netze BW - Gas/Strom/Wasser

### Bereich 83 Teil 83 - Arbeiten für Telekommunikation

### Bereich 91 Teil 91 - Stundenlohn

### Bereich 92 Teil 92 - Gerätekosten

### Bereich 93 Teil 93 - Stoffkosten

### Bereich 95 Teil 95 - Lohnerhöhungen

### Bereich 98 Teil 98 - Ergänzende Leistungen aus dem Jahresbau

#### Abschnitt 98.1 Beispiel Ergänzende Leistungen aus dem Jahresbau - INFO

**98.1.20 Leistungen aus JB Straßen max 2.500 EUR**
Katalog-Nr. 12-17/LBTIEF-0/0.9.8.1.1.14
Vorarbeiten und Allgemeine Arbeiten
Arbeiten auf Nachweis, Gleitklauseln
Ergänzende Leistungen
aus Jahresbau-Preisverzeichnis
Straßenbau
Die Gesamtsumme der einzelnen Positionen aus
dem Jahresbauverzeichnis darf den Umfang von
2.500 EUR nicht übersteigen.
Auf die vorgegebenen EP geben wir einen
Zuschlag von: x %, bzw. ein
Abschlag von: y %.
In der Spalte Einheitspreis (EP) ist der Faktor
aus 1,00 plus Zuschlag bzw. 1,00 minus Abschlag
mit einzutragen.
Menge: 2500,000 EUR
Voraussichtliche Abrechnungsmenge: 2500,000

**98.1.30 Leistungen aus JB Straßen max 5.000 EUR**
Katalog-Nr. 12-17/LBTIEF-0/0.9.8.1.1.16
Vorarbeiten und Allgemeine Arbeiten
Arbeiten auf Nachweis, Gleitklauseln
Ergänzende Leistungen
aus Jahresbau-Preisverzeichnis
Straßenbau
Die Gesamtsumme der einzelnen Positionen aus dem
Jahresbauverzeichnis darf den Umfang von
5.000 EUR nicht übersteigen.
Auf die vorgegebenen EP geben wir einen
Zuschlag von: x %, bzw. ein
Abschlag von: y %.
In der Spalte Einheitspreis (EP) ist der Faktor
Aus 1,00 plus Zuschlag bzw. 1,00 minus Abschlag
mit einzutragen.
Menge: 5000,000 EUR
Voraussichtliche Abrechnungsmenge: 5000,000

### Bereich 99 Teil 99 - Nachträge

#### Abschnitt 99.1 Nachtrag 1

#### Abschnitt 99.2 Nachtrag 2

#### Abschnitt 99.3 Nachtrag 3
